# Muster-Leistungsbeschreibung
Leistungsbeschreibung (GAEB 90, DA81)
Währung: EUR

## Gefach vollständig vermörtelt
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Hinweise Regelwerke WTA**
Bei der Ausführung der Arbeiten sind insbesondere
 die Regelwerke der WTA (Wissenschaftlich-Technische
 Arbeitsgemeinschaft für Bauwerkserhaltung und
 Denkmalpflege e.V.)
Referat 8 "Fachwerkinstandsetzung" zu beachten.
Einheit: m2

**00001.0002 Schadhafte Gefachfüllung vollständig entfernen**
Schadhafte Gefachfüllung vollständig entfernen.
Holzgefach mit geeignetem Verfahren reinigen.
Einheit: m2

**00001.0003 Vorbereiten der Gefache zum Auffüllen mit Gefachmörtel**
Ausfachung mit den im Fachwerkbau üblichen Dreikant-
oder Trapezleisten sichern.
Bei vollständigem Ausfüllen des Gefaches einseitige
Schalung anbringen.
Vorhandene Stakung kann als Träger verwendet werden.
Zu überdeckende Holzteile bis auf das gesunde Holz
zurückarbeiten.
Fehlende Holzteile durch Gleichartige ersetzen.
Einheit: m2

**00001.0004 Auffüllen von Gefachen mit Fachwerkmörtel**
Vollständige Gefachverfüllung mit
schnellabbindendem, hydraulisch und carbonatisch
erhärtenden, rein mineralischen Ausfachungsmörtel

Produkt: Remmers Fachwerkmörtel
oder glw.

Eigenschaften:
Austrocknungsfördernd
Als Ausfachungsmörtel einlagige Auftragsdicke 30 - 80
mm
Als Putzmörtel einlagige Auftragsdicke 10 - 30 mm

Produktkenndaten:
Schüttdichte Ca. 0,7 kg/dm³
Wasserdampfdiffusionswiderstand µ < 12
Wärmeleitfähigkeit ? Ca. 0,2 W/(m*K)
Brandverhalten ( DIN EN 998-1) Klasse A1
Druckfestigkeit (28 d) CS II (i.M. 3,0 N/mm²)
Dyn. E-Modul Ca. 6.000 N/mm²
Farbe Grau
Größtkorn Ca. 2,5 mm
Kap. Wasseraufnahme w24 > 1 bis < 3 kg/m²

Angebotenes Produkt:
____________________

Verbrauch:
ca.: 7,0 kg/m² bei 10 mm Schichtdicke Remmers
Fachwerkmörtel <0505>
Einheit: m2

**00001.0005 Farbfasssung auf Putzgefachen (Color CL Historic)**
Farbbeschichtung auf Putzgefachen
mit einer modifizierten Kalkfarbe.

Für die verbesserung der Witterungsbeständigeit im
Außenbereich
wird der Kalkfarbe 3% einer wässrigen
Polymerdispersion
zugegeben.

Anzahl Arbeitsgänge:_____

Produkte:
- Remmers Color CL Historic
- Remmer ZM FH[basic]
oder glw.

Eigenschaften Kalkfarbe:
Kapillaraktiv
Hoch wasserdampdiffusionsfähig
Hohes Deckvermögen
Frei von organischen Bindemittelzusätzen
Lösemittel- und weichmacherfrei
Frei von Konservierungsmittel
Mineralwasserbasiert
Titandioxidfrei
Allergikerfreundlich
Natürlich antiseptisch
Spannungsarm
Hohes Haftvermögen

Produktkenndaten im Anlieferungszustand:
Bindemittel Dispergiertes Weißkalkhydrat
Dichte (20 °C) 1,54 g/cm³
Viskosität 3500 mPa·s
pH-Wert > 11

Produktkenndaten im ausreagierten Zustand:
Wasserdampfdurchlässigkeit (DIN 52615): sd < 0,01 m
Wasseraufnahmekoeffizient (DIN 52617):
Untergrundabhängig
Glanzgrad Tuchmatt

Produktkenndaten Polymerdispersion:
Haftscherfestigkeit Bis 4 N/mm²
Dichte (20 °C) Ca. 1,08 g/cm³
Polymergehalt Ca. 30 %
pH-Wert Ca. 9,0

Angebotene Produkte:
______________
______________

Verbrauch:
Ca. 0,2 - 0,25 kg/m² je nach Untergrund und
Arbeitsgang Remmers Color CL Historic <6569>
2 Arbeitsgänge erforderlich.
als Zusatz 3% zu Remmers Color CL Historic
6 - 7,5 g/m² Remmers ZM HF[basic] <0220>
Einheit: m2
